# EIS 2
Angebotsaufforderung (GAEB 90, DA83)
Währung: EUR
Auftraggeber: Covivio Wohnen GmbH

## Zusätzlicher Text
Lieferung und Einbau von Bodenbelägen.

AbschnittAusführung
Menge
RiegelBodenfläche PVC
3.920 m² Sockelleiste3100 mTowerBodenfläche PVC 230 m²
Sockelleiste 115 m

## Zusätzlicher Text
Grundstück:
EIS2 - Eiswerderstraße 12 in 13585 Berlin/Spandau

Neubauprojekt:

Das Projekt EIS-2 umfasst einen Gewerberiegel mit einem Hochhaus. Beide
Bauabschnitte erhalten eine verbindende Tiefgarage. Insgesamt sollen im
Turm 17 Wohnungen sowie eine Büro- bzw. Praxisfläche und im Erdgeschoss
ein Restaurant entstehen. Im angrenzenden Riegel werden weitere
Büroflächen und ein Boardinghouse mit 94 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 94 Apartments

BGF
Riegel: 5.738,9 m²Tumr: 4.515,64 m²inkl. UG-1 und UG-2

Sonstiges:
Die vorgesehenen Bauleistungen werden entsprechend der derzeit
geltenden öffentlich-rechtlichen Vorschriften, der dort geforderten
bautechnischen Nachweise und nach den allgemein anerkannten Regeln der
Baukunst und der Technik ausgeführt. Die Anforderungen des Brandschutzes
sind einzuhalten.

## Zusätzlicher Text
01  Allgemeines
Anschlüsse für Wasser und Energie werden durch den AG in erforderlichem
Maß auf dem Baufeld zur Verfügung gestellt. Die Kosten hierfür werden
über einen in der Auftragsverhandlung festzulegenden Prozentsatz von der
Schlussrechnungssumme in Abzug gebracht. Die Verteilung der Medien vom
Übergabepunkt (z. B. Baustromverteiler des AG) bis zum Arbeitsplatz ist
Sache des AN.

WC-Einrichtungen werden zur Verfügung gestellt, Abrechnung analog
obigem Absatz. Tagesunterkünfte und Magazincontainer können durch den AG
gegen eine im Verhandlungsgespräch noch zu vereinbarende Monatspauschale
zur Verfügung gestellt werden.

Für vom AN selbst vorgesehene Lagerflächen u. ä. besteht generelle
Abstimmungspflicht mit dem AG. Der AN kann ggf. aus Platzgründen keine
eigenen Tagesunterkünfte, Magazincontainer, etc. aufstellen.
Parkmöglichkeiten stehen auf dem Baufeld nur begrenzt zur Verfügung.

Durch die örtliche Bauleitung werden eine Baustellenordnung und der
SiGe-Plan an den AN übergeben.

02  Angaben zur Ausführung
Die Baustelle ist vor Angebotsabgabe, spätestens jedoch vor
Auftragsverhandlung durch den Bieter zu besichtigen. Alle sich aus den
Örtlichkeiten ergebenden Aufwendungen sind einzukalkulieren.

Bei der Abwicklung der vertraglichen Leistungen hat der AN nur Personal
einzusetzen, das vorher mit den notwendigen Sicherheitsbestimmungen, wie
Unfallverhütungsvorschriften etc. vertraut gemacht wurde. Die
Sicherheitsbestimmungen sind bei der Durchführung der Arbeiten
einzuhalten. Baustellenführungspersonal, Vorarbeiter, etc. müssen der
deutschen Sprache in Wort und Schrift mächtig sein! Vor Arbeitsbeginn
ist dem AG das verantwortliche Führungspersonal und alle am Bau
Beteiligten schriftlich zu benennen.

Der Einheitspreis des Angebotes ist maßgebend. Das gilt auch dann, wenn
das Produkt aus Mengen und Einheitspreis fehlerhaft ist (z. B. auf Grund
von Rechen- oder Eingabefehler). Sämtliche Einheitspreise sind
Nettopreise. Die Mehrwertsteuer ist gesondert auszuweisen.

03  Neben- und Besondere Leistungen
Mit den Einheitspreisen abgegolten sind, wenn nachstehend nicht
gesondert aufgeführt, das Einrichten, Vorhalten und Räumen der Baustelle
incl. An- und Abfuhr aller für die Arbeiten erforderlichen Maschinen und
Geräte, sowie alle Nebenleistungen und besonderen Leistungen, die zur
restlosen Fertigstellung der Arbeiten notwendig sind.

04 Termine
Die mit der örtlichen Bauleitung abgesprochenen Zwischen- und
Endtermine sind Vertragstermine und unbedingt einzuhalten. Sollten zur
Einhaltung der vereinbarten Termine Überstunden erforderlich werden,
erfolgt hierfür keine zusätzliche Vergütung.

05 Stundenlohnarbeiten
Arbeiten auf Nachweis dürfen nur auf besondere Anweisung des
Auftraggebers vor Arbeitsbeginn ausgeführt werden. Die Rapporte müssen
arbeitstäglich zur Anerkennung vorgelegt werden. Verspätet vorgelegte
Rapporte werden nicht anerkannt. Der AN verliert in diesem Fall seinen
Vergütungsanspruch.
Die separat vereinbarten Stundenverrechnungssätze beinhalten sämtliche
Lohnkosten, Sozialaufwendungen, Lohnnebenkosten und Allgemeine
Geschäftskosten. Kosten für An- und Abfahrt, Aufsichtspersonal und
Überstundenzuschläge werden nicht gesondert vergütet.
Stundenlohnarbeiten werden nur angewendet, wenn auf der Grundlage der
Urkalkulation kein Nachtragsangebot des AN zu Stande kommt.

06 Prüfpflicht des AN
Der Bieter ist verpflichtet, die im Leistungsverzeichnis beschriebenen
Positionen auf Vollständigkeit, fachgerechte Ausführung und Eignung für
den vorgesehenen Verwendungszweck zu überprüfen. Sollten sich
hinsichtlich Verwendbarkeit zur Herstellung eines mangelfreien Werkes
Bedenken gegen die Verwendung ergeben, so sind diese gegenüber dem AG so
rechtzeitig geltend zu machen, dass aus hieraus resultierenden
Materialwechseln keine Beeinträchtigen an Bauablauf und -fortschritt
entstehen können. Sinnvolle oder notwendig erscheinende Änderungen oder
Zusätze sind ggf. mit einer entsprechenden Begründung in einem
Zusatzangebot einzureichen.

07 Verwendbarkeitsnachweis
Sämtliche zur Verwendung kommende Produkte sind im Rahmen des
Verwendbarkeitsnachweis per Prüfungszeugnis, Zeichnung, technischem
Datenblatt des Herstellers usw. technisch zu bemustern. Alle
Abweichungen von den ausgeschriebenen Produkten sind vom Bauherrn bzw.
seinen Beauftragten zu genehmigen. Die Gleichwertigkeit ist vom AN
nachzuweisen. Auch gestalterische Kriterien sind in die
Gleichwertigkeitsbetrachtung mit einbezogen.

08 Mitwirkungspflicht Baukoordination
Der AN hat seine Arbeiten mit den sonstigen auf der Baustelle tätigen
Unternehmen in Abstimmung mit dem AG so zu koordinieren, dass ein
reibungsloser Ablauf der Arbeiten gewährleistet ist.

09 Sauberkeit Arbeitsplatz
Der Arbeitsplatz ist täglich sauber (besenrein) zu verlassen. Sollte
der AN dieser Verpflichtung nicht nachkommen, ist der AG berechtigt,
ohne weitere Vorankündigung die Beräumung / Säuberung der Arbeitsplätze
durch Dritte zu veranlassen. Die daraus entstehenden Kosten trägt der
AN.

## Zusätzlicher Text
Der sachliche Geltungsbereich ergibt sich ebenso wie die technische
Ausführung aus ATV:
DIN 18 365 Bodenbelagsarbeiten und den anerkannten Regeln der Technik.

Ergänzend sind folgende ATV / DIN zu berücksichtigen:
ATV DIN 18 299 Allgemeine Regelungen für Bauarbeiten jeder Art

DIN 4102 Brandverhalten von Baustoffen und Bauteilen
DIN 4109 Schallschutz im Hochbau

DIN EN13488 Holzfußböden - Mosaikparkettelemente
DIN EN 1815  Elastische und Laminat-Bodenbeläge ? Beurteilung des
elektrostatischen Verhaltens
DIN EN 12529 Räder und Rollen ? Möbelrollen ? Rollen für Drehstühle ?
Anforderungen
DIN EN 13501-1 Klassifizierung von Bauprodukten und Bauarten zu ihrem
Brandverhalten ? Teil 1: Klassifizierung mit den Ergebnissen aus den
Prüfungen zum Brandverhalten von Bauprodukten
DIN EN 16165 Bestimmung der Rutschhemmung von Fußböden ?
Ermittlungsverfahren
DIN EN ISO 22637  Klebstoffe ? Prüfung von Klebstoffen für Bodenbeläge
? Bestimmung des elektrischen Widerstandes von Klebstoff-Filmen und
Verbunden
BEB-Hinweisblatt 8.3 Arbeitsanweisung CM-Messung; Herausgeber:
Bundesverband Estrich und Belag e.V.

Weiterhin gelten sämtliche europäischen und nationalen Vorschriften,
Merkblätter, Stoff- und Prüfnormen usw. jeweils in ihrer aktuellen
Fassung. Als vereinbart gelten weiterhin die
Herstellerverarbeitungsangaben, Zulassungen und Empfehlungen der
jeweiligen Fachverbände.

## Kuststoffbodenbeläge
Datum: 09.11.23

### Bereich 01 Bodenbelagsarbeiten PVC Riegel

*Hinweis*
EG - 3. OG: Apartments außer Bäder,

**01.010 Dokumentation / Eigenprüfung Untergrund / Feuchtemessung / Belegreife**
Bauteil- und Geschossweise Prüfung des Estrich
Untergrundes mit Dokumentation, Freimeldung und
Übergabe an Bauleitung vor Verlegebeginn.
Die Prüfung und die Beurteilung der Belegreife ist
Aufgabe des Oberbodenlegers und umfasst sowohl die
Kontrolle der relativen Luftfeuchte im Raum, als auch
die Messung des Feuchteuntergrundes mittels CM-Methode.
Menge: 10,000 Stk

**01.020 Reinigen der Estrichflächen**
Reinigen der Estrichflächen von grober Verschmutzung
durch Bauschutt, Gips, Mörtelreste, Farbreste u.ä.,
soweit sie von anderen Unternehmern verursacht sind,
einschl. Beseitigen des Bauschuttes, Transportkosten
und Deponiegebühren.
Die Leistung ist nur auf Anweisung der Bauleitung
auszuführen.
Menge: 3920,000 m2

**01.030 Estrichoberfläche schleifen**
*** Bedarfsposition ohne GB
Estrichoberfläche maschinell (mit Tellerschleifer)
schleifen,
für ein gleichmäßiges Schleifbild. Randbereiche und
Ecken
sind auch zu bearbeiten.
Ausgleichen von geringen Unebenheiten für den Einbau
des
entsprechendenBodenbelags.

Leistung erfolgt ausdrücklich auf Anweisung der
örtlichen Bauleitung.
Menge: 1,000 m2

**01.040 Kraftschlüssiges Verbinden von Rissen/Sollbruchstellen in Zement-/Anhydritestric**
*** Bedarfsposition ohne GB
Risse und Sollbruchstellen mit einem geeigneten
Gießharz
verharzen. Risse sind zu erweitern. Alle Risse ca. 30
cm
quer zur Rissrichtung einschneiden und aussaugen.

Rostfreie Wellenverbinderklammern in die Einschnitte
einlegen. Gießfähiges, angerührtes Harz in die
gereinigten
Risse und Querschnitte unter Einhaltung der
Herstellervorgaben
eingießen. Die noch frische Oberfläche mit Quarzsand im
Überschuss abstreuen.
Menge: 350,000 m

**01.050 Untergrundvorbereitung (Zement-/Anhydritestrich) für Elastischen Bodenbelag bis 2mm**
*** Bezugsbeschreibung
Estrichfläche aus Zement-/Anhydritestrich säubern,
grundieren
und spachteln bis 2 mm für stuhlrollengeeignete
Verlegung des
Bodenbelages mit Nivellierspachtelmasse im
Rakelverfahren.

Angebotenes Fabrikat Grundierung
'
..........................................'
vom Bieter einzutragen

Angebotenes Fabrikat Spachtelmasse
'
..........................................'
vom Bieter einzutragen
Menge: 3920,000 m2

**01.060 Untergrundvorbereitung (Zement-/Anhydritestrich) für Elastischen Bodenbelag bis 4mm**
*** Bedarfsposition ohne GB
*** gemäß Ausführungsbeschreibung Estrichfläche aus Zement-/Anhydritestrich säubern, grun
*** wie Position 01.050
Stärke: bis 4 mm
Menge: 1,000 m2

**01.070 Mehrstärke Spachtelmasse, 1mm**
Spachteln des Unterbodens mit stuhlrollengeeigneter
Spachtelmasse bei Unebenheiten > 2 mm zusätzlich
zur normalen Spachtelung.
Stärke: je 1 mm
Ist nur mit Genehmigung der Bauleitung auszuführen!
Menge: 3750,000 m2

**01.080 Randdämmstreifen, Überstand abschneiden und entsorgen**
Überstand des Randdämmstreifens abschneiden und
fachgerecht entsorgen. Ausführung erst nach
erfolgter Untergrundvorbereitung und Spachtelarbeiten.
Menge: 3750,000 m

*Hinweis*
erfolgt erst nach Bemusterung. Die entsprechenden
Einzelmengen der Positionen sind vom AG freizugeben.

**01.090 Bodenbelag aus PVC, Planken, Nutzschichtdicke: 0,4mm, d: 2,0mm, R9**
Bodenbelag aus PVC in Planken, homogen, liefern und
fachgerecht verlegen.

Technische Daten:
- Dicke: 2,0 mm
- Farbton: Holzoptik
- Oberfläche: glatt
- Abmessung: ca. 121,92 x 18,42 cm
- Nutzschicht: 0,40 mm
- Rutschhemmung: R9
- Für die Verlegung auf Fußbodenheizung geeignet

Funktionseigenschaften:
- Verwendungsbereich: Wohnbereich / Gewerblich - 23/33

Verlegung:
- auf ganzflächig gespachtelten Untergrund mit
Dispersionsklebstoff nach Herstellervorschrift
einseitig kleben
- Untergrund: Heizestrich
- Verlegerichtung: nach Angabe AG

Allgemein:
Die Leistung umfasst sämtliche Verschnitt- und
Anpassarbeiten,
inkl. aller Nebenleistungen, die Ausführung von
Schnitten an
Wandanschlüssen, Einbauten und Belagsabschlüssen und
Anschlüsse an angrenzende Bauteile.

Fabrikat: JOKA DESIGN 555
Farbton: 2812 Pure Oak, 2808 Ivory Elm, 2816 Wild Oak
Menge: 3920,000 m2

**01.100 Bodenbelag aus PVC, Planken, Nutzschichtdicke: 0,4mm, d: 4,5mm, R9**
*** Bedarfsposition ohne GB
Bodenbelag aus PVC in Planken, homogen, liefern und
fachgerecht verlegen.

Technische Daten:
- Dicke: 4,5 mm
- Farbton: Holzoptik
- Oberfläche: glatt
- Abmessung: ca. 124,46 x 17,80 cm
- Nutzschicht: 0,40 mm
- Rutschhemmung: R9
- Für die Verlegung auf Fußbodenheizung geeignet

Funktionseigenschaften:
- Verwendungsbereich: Wohnbereich / Gewerblich - 23/33

Verlegung:
- auf ganzflächig gespachtelten Untergrund nach
Herstellervorschrift schwimmend verlegt
- Untergrund: Heizestrich
- Verlegerichtung: nach Angabe AG

Allgemein:
Die Leistung umfasst sämtliche Verschnitt- und
Anpassarbeiten,
inkl. aller Nebenleistungen, die Ausführung von
Schnitten an
Wandanschlüssen, Einbauten und Belagsabschlüssen und
Anschlüsse an angrenzende Bauteile.

Fabrikat: JOKA DESIGN 330,812P Pure Oak
Menge: 1,000 m2

**01.110 Kernsockelleiste mit elastischer Weichlippe, H=60mm, weiß**
Kernsockelleiste mit elastischen Weichlippen, liefern
und
fachgerecht montieren.

- Material: HDF-Sockelleiste, folienummantelt
- Farbe: weiß
- H= 60 mm
- Dicke = 12,6mm
- Länge = ca. 2500 mm
- aus chlorfreiem Hochleistungskunststoff
- elastische Weichlippen oben und unten
- Montage mit Döllken-Heißschmelzkleber
- Ecken sauber auf Gehrung geschnitten.

Fabrikat: Cubu flex life Design oder glw.

Angebotenes Fabrikat
'
..........................................'
vom Bieter einzutragen
Menge: 3100,000 m

**01.120 Ersteinpflege der elastischen Bodenbeläge**
Ersteinpflege der elastischen Bodenbeläge mit einem
geeigneten Pflegemittel nach Herstellervorschrift. Zur
Abnahme sind dem Bauherrn die Pflegeanweisungen
mit den Bezugsadressen für die Pflege- und Reinigungsmittel zu übergeben.

Angebotenes Fabrikat
'
..........................................'
vom Bieter einzutragen
Menge: 3920,000 m2

**01.130 Abdeckung der elastischen Bodenbeläge mit Tetrapack-Folie o. glw.**
Abdeckung der elastischen Bodenbeläge mit
Tetrapack-Folie
als Bahnenware liefern und vollflächig verlegen.
Alle Überlappungen sind fachgerecht zu verkleben.
In diese Position einzurechnen ist das Vorhalten der
Schutzmaßnahmen bis zum Ende der Bauzeit (ca. 3
Monate).

Die Abdeckung wird bauseits im Zuge der Baureinigung
entfernt und entsorgt. Dies ist daher nicht mit
einzukalkulieren.

Fabrikat: Tetrapack o. glw.

Angebotenes Fabrikat
'
..........................................'
vom Bieter einzutragen
Menge: 3920,000 m2

**01.140 Ausbesserung/Ergänzung Schutzabdeckung**
*** Bedarfsposition ohne GB
Ausbesserung bzw. Ergänzung der zuvor beschriebenen
Schutzabdeckung
auf Anweisung der örtlichen Bauleitung ausführen
Menge: 1,000 m2

**01.150 Anschlag- und Trennschiene aus Edelstahl**
Anschlag- und Trennschienen mit unterschiedlichen
Einzellängen, aus Edelstahl, mit Ankern liefern und
einbauen.

- Material: Edelstahl
- Oberfläche: gebürstet
- Profil: 15 / 30 mm
- Einbau: mittig unter dem Türblatt in Abstimmung mit
dem Türbauer
- einschließlich dauerelastischer Versiegelung

Fabrikat: Schlüter Schiene-E oder glw.

Angebotenes Fabrikat
'
..........................................'
vom Bieter einzutragen
Menge: 120,000 m

**01.160 Flachleisten**
Im Bereich der bodentiefen Fenster werden Flachleisten
im Farbton des PVC-Belages verlegt.
Menge: 480,000 m

**01.170 Versiegelung Türzargen**
Versiegelung der Türzargen am Bodenbelag,
dauerelastisch.

Material: Silikon
Anzahl: 2 mal pro Zarge
Farbe: in Anlehnung an Bodenbelag, nach Bemusterung
Abrechnung: je Zarge/Tür
Menge: 200,000 Stk

### Bereich 02 Bodenbelagsarbeiten PVC Tower

*Hinweis*
Tower  EG

**02.010 Dokumentation / Eigenprüfung Untergrund / Feuchtemessung / Belegreife**
Bauteil- und Geschossweise Prüfung des Estrich
Untergrundes mit Dokumentation, Freimeldung und
Übergabe an Bauleitung vor Verlegebeginn.
Die Prüfung und die Beurteilung der Belegreife ist
Aufgabe des Oberbodenlegers und umfasst sowohl die
Kontrolle der relativen Luftfeuchte im Raum, als auch
die Messung des Feuchteuntergrundes mittels CM-Methode.
Menge: 1,000 Stk

**02.020 Reinigen der Estrichflächen**
*** Bedarfsposition ohne GB
Reinigen der Estrichflächen von grober Verschmutzung
durch Bauschutt, Gips, Mörtelreste, Farbreste u.ä.,
soweit sie von anderen Unternehmern verursacht sind,
einschl. Beseitigen des Bauschuttes, Transportkosten
und Deponiegebühren.
Die Leistung ist nur auf Anweisung der Bauleitung
auszuführen.
Menge: 1,000 m2

**02.030 Estrichoberfläche schleifen**
*** Bedarfsposition ohne GB
Estrichoberfläche maschinell (mit Tellerschleifer)
schleifen,
für ein gleichmäßiges Schleifbild. Randbereiche und
Ecken
sind auch zu bearbeiten.
Ausgleichen von geringen Unebenheiten für den Einbau
des
entsprechendenBodenbelags.

Leistung erfolgt ausdrücklich auf Anweisung der
örtlichen Bauleitung.
Menge: 1,000 m2

**02.040 Kraftschlüssiges Verbinden von Rissen/Sollbruchstellen in Zement-/Anhydritestric**
*** Bedarfsposition ohne GB
Risse und Sollbruchstellen mit einem geeigneten
Gießharz
verharzen. Risse sind zu erweitern. Alle Risse ca. 30
cm
quer zur Rissrichtung einschneiden und aussaugen.

Rostfreie Wellenverbinderklammern in die Einschnitte
einlegen. Gießfähiges, angerührtes Harz in die
gereinigten
Risse und Querschnitte unter Einhaltung der
Herstellervorgaben
eingießen. Die noch frische Oberfläche mit Quarzsand im
Überschuss abstreuen.
Menge: 200,000 m

**02.050 Untergrundvorbereitung (Zement-/Anhydritestrich) für Elastischen Bodenbelag bis 2mm**
*** Bezugsbeschreibung
Estrichfläche aus Zement-/Anhydritestrich säubern,
grundieren und
spachteln bis 2 mm für stuhlrollengeeignete Verlegung
des
Bodenbelages mit Nivellierspachtelmasse im
Rakelverfahren.

Angebotenes Fabrikat Grundierung
'
..........................................'
vom Bieter einzutragen

Angebotenes Fabrikat Spachtelmasse
'
..........................................'
vom Bieter einzutragen
Menge: 230,000 m2

**02.060 Untergrundvorbereitung (Zement-/Anhydritestrich) für Elastischen Bodenbelag bis 4mm**
*** Bedarfsposition ohne GB
*** gemäß Ausführungsbeschreibung Estrichfläche aus Zement-/Anhydritestrich säubern, grun
*** wie Position 02.050
Stärke: bis 4 mm
Menge: 1,000 m2

**02.070 Mehrstärke Spachtelmasse, 1mm**
Spachteln des Unterbodens mit stuhlrollengeeigneter
Spachtelmasse bei Unebenheiten > 2 mm zusätzlich
zur normalen Spachtelung.
Stärke: je 1 mm
Ist nur mit Genehmigung der Bauleitung auszuführen!
Menge: 230,000 m2

**02.080 Randdämmstreifen, Überstand abschneiden und entsorgen**
Überstand des Randdämmstreifens abschneiden und
fachgerecht entsorgen. Ausführung erst nach
erfolgter Untergrundvorbereitung und Spachtelarbeiten.
Menge: 115,000 m

*Hinweis*
erfolgt erst nach Bemusterung. Die entsprechenden
Einzelmengen der Positionen sind vom AG freizugeben.

**02.090 Bodenbelag aus PVC, Planken, Nutzschichtdicke: 0,4mm, d: 2,0mm, R9**
Bodenbelag aus PVC in Planken, homogen, liefern und
fachgerecht verlegen.

Technische Daten:
- Dicke: 2,0 mm
- Farbton: Holzoptik
- Oberfläche: glatt
- Abmessung: ca. 121,92 x 18,42 cm
- Nutzschicht: 0,40 mm
- Rutschhemmung: R9
- Für die Verlegung auf Fußbodenheizung geeignet

Funktionseigenschaften:
- Verwendungsbereich: Wohnbereich / Gewerblich - 23/33

Verlegung:
- auf ganzflächig gespachtelten Untergrund mit
Dispersionsklebstoff nach Herstellervorschrift
einseitig kleben
- Untergrund: Heizestrich
- Verlegerichtung: nach Angabe AG

Allgemein:
Die Leistung umfasst sämtliche Verschnitt- und
Anpassarbeiten,
inkl. aller Nebenleistungen, die Ausführung von
Schnitten an
Wandanschlüssen, Einbauten und Belagsabschlüssen und
Anschlüsse an angrenzende Bauteile.

Fabrikat: JOKA DESIGN 555
Farbton: 2812 Pure Oak, 2808 Ivory Elm, 2816 Wild Oak
Menge: 230,000 m2

**02.100 Bodenbelag aus PVC, Planken, Nutzschichtdicke: 0,4mm, d: 4,5mm, R9**
*** Bedarfsposition ohne GB
Bodenbelag aus PVC in Planken, homogen, liefern und
fachgerecht verlegen.

Technische Daten:
- Dicke: 4,5 mm
- Farbton: Holzoptik
- Oberfläche: glatt
- Abmessung: ca. 124,46 x 17,80 cm
- Nutzschicht: 0,40 mm
- Rutschhemmung: R9
- Für die Verlegung auf Fußbodenheizung geeignet

Funktionseigenschaften:
- Verwendungsbereich: Wohnbereich / Gewerblich - 23/33

Verlegung:
- auf ganzflächig gespachtelten Untergrund nach
Herstellervorschrift schwimmend verlegt
- Untergrund: Heizestrich
- Verlegerichtung: nach Angabe AG

Allgemein:
Die Leistung umfasst sämtliche Verschnitt- und
Anpassarbeiten,
inkl. aller Nebenleistungen, die Ausführung von
Schnitten an
Wandanschlüssen, Einbauten und Belagsabschlüssen und
Anschlüsse an angrenzende Bauteile.

Fabrikat: JOKA DESIGN 330,812P Pure Oak
Menge: 1,000 m2

**02.110 Kernsockelleiste mit elastischer Weichlippe, H=60mm, weiß**
Kernsockelleiste mit elastischen Weichlippen, liefern
und
fachgerecht montieren.

- Material: HDF-Sockelleiste, folienummantelt
- Farbe: weiß
- H= 60 mm
- Dicke = 12,6mm
- Länge = ca. 2500 mm
- aus chlorfreiem Hochleistungskunststoff
- elastische Weichlippen oben und unten
- Montage mit Döllken-Heißschmelzkleber
- Ecken sauber auf Gehrung geschnitten.

Leitfabrikat: Cubu flex life Design oder glw.

Angebotenes Fabrikat
'
..........................................'
vom Bieter einzutragen
Menge: 115,000 m

**02.120 Ersteinpflege der elastischen Bodenbeläge**
Ersteinpflege der elastischen Bodenbeläge mit einem
geeigneten Pflegemittel nach Herstellervorschrift. Zur
Abnahme sind dem Bauherrn die Pflegeanweisungen
mit den Bezugsadressen für die Pflege- und Reinigungsmittel zu übergeben.

Angebotenes Fabrikat
'
..........................................'
vom Bieter einzutragen
Menge: 230,000 m2

**02.130 Abdeckung der elastischen Bodenbeläge mit Tetrapack-Folie o. glw.**
Abdeckung der elastischen Bodenbeläge mit
Tetrapack-Folie
als Bahnenware liefern und vollflächig verlegen.
Alle Überlappungen sind fachgerecht zu verkleben.
In diese Position einzurechnen ist das Vorhalten der
Schutzmaßnahmen bis zum Ende der Bauzeit (ca. 3
Monate).

Die Abdeckung wird bauseits im Zuge der Baureinigung
entfernt und entsorgt. Dies ist daher nicht mit
einzukalkulieren.

Leitfabrikat: Tetrapack o. glw.

Angebotenes Fabrikat
'
..........................................'
vom Bieter einzutragen
Menge: 230,000 m2

**02.140 Ausbesserung/Ergänzung Schutzabdeckung**
*** Bedarfsposition ohne GB
Ausbesserung bzw. Ergänzung der zuvor beschriebenen
Schutzabdeckung
auf Anweisung der örtlichen Bauleitung ausführen
Menge: 1,000 m2

**02.150 Anschlag- und Trennschiene aus Edelstahl**
Anschlag- und Trennschienen mit unterschiedlichen
Einzellängen, aus Edelstahl, mit Ankern liefern und
einbauen.

- Material: Edelstahl
- Oberfläche: gebürstet
- Profil: 15 / 30 mm
- Einbau: mittig unter dem Türblatt in Abstimmung mit
dem Türbauer
- einschließlich dauerelastischer Versiegelung

Leitfabrikat: Schlüter Schiene-E oder glw.

Angebotenes Fabrikat
'
..........................................'
vom Bieter einzutragen
Menge: 1,000 m

**02.160 Flachleisten**
Im Bereich der bodentiefen Fenster werden Flachleisten
im Farbton des PVC-Belages verlegt.
Menge: 25,000 m

**02.170 Sauberlaufzone, ca. 2,50 x 1,87 m, h= 25 mm, Edelstahlrahmen (Gastraum)**
Lieferung und fachgerechte Montage einer Sauberlaufzone
gemäß den
folgenden Spezifikationen:

-Hochwertige Sauberlaufmatte mit einer effektiven
Schmutz- und
Feuchtigkeitsaufnahme, geeignet für den Innenbereich
für starke
Beanspruchung.
-Maßanfertigung der Sauberlaufzone entsprechend den
Abmessungen
und Anforderungen des Eingangsbereichs.
- Fläche: 4,65 m², ca. 2,5 x 1,87 m,  h= ca. 25 mm

-Sorgfältige Installation der Sauberlaufzone,
einschließlich Befestigung am
Boden und ggf. Anpassungen an vorhandenen
Fußbodenbelägen.
-Gewährleistung einer rutschfesten und sicheren
Oberfläche für Fußgänger.
-Erfüllung aller geltenden Normen und Vorschriften
hinsichtlich Brandschutz,
Barrierefreiheit und Sicherheit.

Leitfabrikat: Fa. Hirsch, System Top Clean STABIL o.
glw.

Produkt
'
..........................................'
vom Bieter einzutragen

Siehe folgende Plananlage:
-231213_EIS2_5_AR_HH_GR_00_5103_P_15

Einbauort: TOWER, Windfang zu Gastraum
Menge: 1,000 Stk

**02.180 Versiegelung Türzargen**
Versiegelung der Türzargen am Bodenbelag,
dauerelastisch.

Material: Silikon
Anzahl: 2 mal pro Zarge
Farbe: in Anlehnung an Bodenbelag, nach Bemusterung
Abrechnung: je Zarge/Tür
Menge: 15,000 Stk

### Bereich 03 Stundenlohnarbeiten

**03.010 Stundensatz, Vorarbeiter**
*** Bedarfsposition ohne GB
Arbeiten, welche nicht in den Positionen erfasst sind
und gegen Nachweis zur Ausführung kommen, nach
Aufforderung der Bauleitung
Ausführungskraft: Facharbeiter/Vorarbeiter
Menge: 1,000 h

**03.020 Stundensatz, Helfer**
*** Bedarfsposition ohne GB
Arbeiten, welche nicht in den Positionen erfasst sind
und gegen Nachweis zur Ausführung kommen, nach
Aufforderung der Bauleitung
Ausführungskraft: Helfer
Menge: 1,000 h

USt %: 19,00
